# Muster-LVs: Gauben, Kaminbekleidungen, Blenden
Leistungsbeschreibung (GAEB DA 2000 1.2, DA81)
Projekt: 04
Währung: EUR
Erstellt mit: ORCA OBJEKT 22.0 22.00.08, GAEB Toolbox V3.2 G90 R20140604, 14.11.2019

## 10 Kaminkopfbekleidungen

### Gewerk 01 Kaminkopfbekleidung Winkelstehfalz

**01.1 Kaminkopfbekleidung Winkelstehfalz**
Hergestellt aus RHEINZINK-Titanzink, DIN EN 988, nach QUALITY ZINC-Kriterienkatalog, TÜV Rheinland Group, ökologisches Bauprodukt - Umweltproduktdeklaration gemäß ISO 14025 Typ III (IBU).

Oberflächenqualität: RHEINZINK-prePATINA blaugrau

Kaminbreite: 1,20 m
Kamintiefe: 1,20 m
max. Kaminhöhe: 1,50 m
Position im Dach: Fläche
Dachneigung: 45°

max. Bandbreite: 500 mm
max. Achsmaß ca.: 430 mm
Metalldicke: 0,80 mm
max. Scharlänge: 1,50 m

Die Scharbreiten sind gleichmäßig aufzuteilen. Die Befestigung der Schare erfolgt mit Festhaften auf bauseits vorhandener Holzunterkonstruktion.

Erforderliche Mehraufwände für Pass -/ Sonderschare sowie für schrägverlaufende Geometrien sind einzukalkulieren.

Der untere Abschluss ist mit Fußstreifen auszuführen.

Die erforderlichen Abdeckkappen für die Außenecken sind zu liefern, mit den Unterfalzen zu verfalzen und im Stoßbereich 50 mm zu überlappen.

Der Scharabschluss ist am oberen Ende einschließlich
Vorkantung als stehend-gerader Abschluss auszubilden.
Menge: 1,000 Stk

**01.2 Anschlussrahmen Kamin für Dachflächenanwendung**
Hergestellt aus RHEINZINK-prePATINA, DIN EN 988,
Titanzink nach QUALITY ZINC-Kriterienkatalog, TÜV
Rheinland Group, ökologisches Bauprodukt -
Umweltproduktdeklaration gemäß ISO 14025 Typ III (IBU).

Oberflächenqualität:
RHEINZINK-prePATINA blaugrau

Liefern eines RHEINZINK-Anschlussrahmens (bestehend aus
4 Teilen) und montieren nach Montageanleitung des
Herstellers.

Das Set ist geeignet für Dachneigungen von 22°-55°.

Dachneigung: _______________°
Kaminbreite: _______________ (max. 550 mm)
Kamintiefe: _______________ (max. 550 mm)

Bei größeren Kamintiefen als 550 mm ist eine Seitenteilverlängerung einzukalkuliren.

Die Einzelelemente sind fachgerecht miteinander zu
verlöten oder zu verkleben.
Menge: 0,000 St

### Gewerk 02 Kaminkopfbekleidung SP-Line

**02.1 Kaminkopfbekleidung SP-Line-horizontal**
Hergestellt aus RHEINZINK-Titanzink, DIN EN 988, nach QUALITY ZINC-Kriterienkatalog, TÜV Rheinland Group, ökologisches Bauprodukt - Umweltproduktdeklaration gemäß ISO 14025 Typ III (IBU).

Oberflächenqualität: RHEINZINK-prePATINA blaugrau

Kaminbreite: 1,20 m
Kamintiefe: 1,20 m
max. Kaminhöhe: 1,50 m
Position im Dach: Fläche
Dachneigung: 45°

SP-Line-Paneelhöhe: 15 mm

Baubreite: 350 mm
Metalldicke: 0,70 mm
Profillänge: 3000 mm
Gewicht: 7,20 kg/m²
Deckfläche: 1,05 m²

Lieferumfang:
3 Paneele pro Karton, inkl. Befestigung

Befestigung:
gemäß statischen Erfordernissen mit mitgelieferten
Schrauben, EJOT Edelstahl SAPHIR Bohrschraube
JT4-FR-2-4,9. Die Befestigung erfolgt direkt im oberen Bereich der Basispaneele. Zusätzliche Halter oder Hafte sind nicht erfordelich. Durch das "Aufstecken" der jeweils nächsten Paneelreihe werden die Befestigungen der darunter liegenden Paneelreihe verdeckt. Stoßfugen sind zu vermeiden.

Erforderliche Mehraufwände für Passpaneele sowie für schrägverlaufende Geometrien sind einzukalkulieren.

Abschließend ist die Lieferung und die Montage der erforderlichen Außeneckprofile einzukalkulieren.

Standardlänge: 3.000 mm

Der Kaminkopf ist im oberen Bereich durch ein geeignetes Edelstahlprofil abzudecken.
Menge: 1,000 Stk

**02.2 Anschlussrahmen Kamin für Dachflächenanwendung**
Hergestellt aus RHEINZINK-prePATINA, DIN EN 988,
Titanzink nach QUALITY ZINC-Kriterienkatalog, TÜV
Rheinland Group, ökologisches Bauprodukt -
Umweltproduktdeklaration gemäß ISO 14025 Typ III (IBU).

Oberflächenqualität:
RHEINZINK-prePATINA blaugrau

Liefern eines RHEINZINK-Anschlussrahmens (bestehend aus
4 Teilen) und montieren nach Montageanleitung des
Herstellers.

Das Set ist geeignet für Dachneigungen von 22°-55°.

Dachneigung: _______________°
Kaminbreite: _______________ (max. 550 mm)
Kamintiefe: _______________ (max. 550 mm)

Bei größeren Kamintiefen als 550 mm ist eine Seitenteilverlängerung einzukalkuliren.

Die Einzelelemente sind fachgerecht miteinander zu
verlöten oder zu verkleben.
Menge: 0,000 St
